# Muster-Leistungsbeschreibung
Leistungsbeschreibung (GAEB 90, DA81)
Währung: EUR

## TC Floor 2080
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Untergrundvorbehandlung mit geeigneten Mitteln**
Untergrundvorbehandlung mit geeigneten
Mitteln zur Erzielung eines sauberen und
tragfähigen Untergrundes,
frei von haftungsmindernden Schichten.
Mittels Industriestaubsauger ist der
Untergrund staubfrei herzustellen. Der
Untergrund muss nach der
Untergrundvorbehandlung zur
Beschichtung geeignet sein.
Einheit: m2

**00001.0003 Risse mechanisch aufweiten**
Einschneiden und Aufweiten von Rissen
entlang des Rissverlaufes mittels
Trennscheibe in einer Schnitttiefe von
mind. 2-3 cm. Mittels
Industriestaubsauger ist der Rissverlauf
staubfrei herzustellen.
Einheit: m

**00001.0004 Rissanierung mit einem 2K EP Sanierungsset**
*** Bedarfsposition ohne GB
Einschneiden und Aufweiten bzw. Begrenzen von
Rissenentlang des Rissverlaufes. Kraftschlüssige
Rissverfüllung nach Herstellerrichtlinien
einbringen.
Untergrundfeuchte im Zementestrich bis 6% (CM)

Verbrauch:
ca. 1,1 kg/dm³  Remmers Epoxy CF 100 <6089>
evtl. ca. 1,0 kg/m²  Remmers Quarz 03/08 DF <4406>
Einheit: m

**00001.0005 Entfernen von Hohlstellen - Senkrechter Einschnitt um Fehlstellen**
*** Bedarfsposition ohne GB
Markieren von Fehl- und Hohlstellen und
durch Einschneiden begrenzen.
Anschließend alle zweifelhaft
erscheindenden Teil bis zum tragfähigen
Untergrund entfernen. Die Schadstellenränder
sind senkrecht einzuschneiden. Mittels
Industriestaubsauger ist der Untergrund
staubfrei herzustllen.

Die Entsorgung des anfallenden
Bauschutts ist mit einzukalkulieren.
Einheit: m2

**00001.0006 Aufmörteln mit einem 2K EP Mörtel mit Sieblinie (untergrundtolerant, 1:10)**
*** Bedarfsposition ohne GB
Auffüllen von Fehl- und Ausbruchstellen
mit einem Mörtel bestehend aus 1
Gewichtsteil Remmers Epoxy MT 100,
einem transparenten, mechanisch hoch
belastbaren, zweikomponentigen Epoxydharz
und 10 Gewichtsteilen Remmers Selectmix 0/10
(Körnung 0,2-1,0 mm). Zunächst werden die
Haftflächen mit Epoxy MT 100 grundiert.
In die noch frische Grundierung wird der Mörtel
eingebracht, verdichtet, auf Höhe abgezogen und
geglättet.

Verbrauch:
Verbrauch für die Grundierung:
mind. 0,30 kg/m² Remmers Epoxy MT 100
(je nach Saugfähigkeit/Porosität des Untergrundes)
mind. 0,20 kg/(m²+mm) Remmers Epoxy BH 100 <0936>
ca. 2,0 kg/(m²+mm) Remmers SelectMix RMS <6750>
Einheit: m2

**00001.0007 Hohlkehle mit einem 2K EP Bindemittel u. Sieblinie 1:10**
In allen innenliegenden Kanten sind Dreieckskehlen
(5 x 5 cm) einzubauen. Zunächst werden die
Haftflächen mit Remmers Epoxy ST 100, einem
transparenten, mechanisch hoch belastbaren,
zweikomponentigen Epoxydharz grundiert. In die
noch frische Grundierung wird ein Mörtel bestehend
aus 1 Gewichtsteil Remmers Epoxy
ST 100 und 10 Gewichsteilen Remmers SelectMix
0/10, einer Füllstoffmischung aus verschiendenen,
naturbelassenen Füllstoffen, eingebracht und
mittels geeigneter Kelle in der entsprechenden
Form abgezogen und geglättet.

Verbrauch:
Grundierung:
ca. 0,20 kg/lfd.m Remmers Epoxy ST 100 <1160>
Verbrauch für Hohlkehle mit Schenkellänge 5 cm
mind. ca. 0,20 kg/lfd.m Remmers Epoxy ST 100 <1160>
ca. 2,00 kg/m² Remmers Selectmix 0/10 <6750>
Einheit: lfm

**00001.0008 Hohlkehle mit einem 2K EP Bindemittel u. Sieblinie 1:10, abgestellt**
In allen innenliegenden Kanten sind
Hohlkehlen einzubauen. Dazu wird in
diesen Bereichen ein geeigneter
Dämmstreifen (z. B. Styropor) fixiert,
um ein Abreissen der Hohlkehle von der
aufgehenden Wand zu vermeiden.

Zunächst werden die Haftflächen mit
Epoxy ST 100, einem lösemittelfreien,
transparenten, mechanisch belastbaren,
zweikomponentigen Epoxydharz grundiert.
In die noch frische Grundierung wird ein Mörtel
bestehend aus 1 Gewichtsteil Remmers
Epoxy ST 100 und 10 Gewichtsteilen
Remmers Selectmix 0/10, einer Füllstoffmischung
aus verschiendenen, naturbelassenen Füllstoffen
eingebracht und mittels geeigneter Kelle in der
entsprechenden Form abgezogen und geglättet.

Nach Erhärten wird der Dämmstreifen
hinter der Hohlkehle entfernt.
Anschließend wird durch den Einbau von
Albon Rundschnur die richtige Fugentiefe
eingestellt. Verfugung der Wandanschlussfuge
mit Remmers Multisil NUW, nach Grundierung
Remmers Unterwasserprimer.

Verbrauch:
Grundierung:
ca. 0,20 kg/lfm Remmers Epoxy ST 100 <1160>
Verbrauch für Hohlkehle mit Schenkellänge 5 cm
mind. ca. 0,20 kg/lfd.m Remmers Epoxy ST 100 <1160>
ca. 2,00 kg/m² Remmers Selectmix 0/10 <6750>
mind. 0,02 kg/m Remmers Unterwasserprimer <7450>
mind. 100 ml/m Remmers Multisil NUW  <7525>
bei 1 cm² Fugenquerschnitt
(Farbe nach Wahl des AG)
Einheit: lfm

**00001.0009 Grundierung mit einem wässrigen, pigm. 2K EP Bindemittel (CC)**
*** Grundposition ZZ 001.0
Grundieren der sauberen und saugfähigen Flächen
mit Epoxy BS 2000, einem wasseremulgierbaren,
farbigen, zweikomponentigen Epoxydharz ggfs. unter
Zugabe von 10 % Wasser. Das Material wird in
geeigneter Weise auf der Fläche verteilt und
sofort im Anschluss miteinem Farbroller sorgfältig
in den Untergrund eingearbeitet.

Verbrauch:
mind. 0,15-0,25 kg/m² Remmers Epoxy BS 2000
<6001-6010> (je nach Saugfähigkeit/Porosität des
Untergrundes)
zzgl. bis zu 10 % Wasser
Einheit: m2

**00001.0010 Schnelle Grundierung mit einem wässrigen, pigm. 2K EP Bindemittel**
*** Wahlposition ZZ 001.1
Grundieren der sauberen und saugfähigen Flächen
mit Epoxy BS 2000 Fast, einem schnellreagierenden,
wasseremulgierbaren, farbigen, zweikomponentigen
Epoxydharz ggfs. Unter Zugabe von 10 % Wasser.
Das Material wird in geeigneter Weise auf der Fläche
verteilt und sofort im Anschluss miteinem Farbroller
sorgfältig in den Untergrund eingearbeitet.

Begehbar und Überbeschichtbar je nach Untergrund nach
2-4 Std. (+20 °C/50% rF)

Überbeschichtbarkeit (+20 °C) Wartezeiten zwischen
den Arbeitsgängen mind. 2 Stunden und max. 6 Stunden.
Bei längeren Wartezeiten die Oberfläche des
vorangegangenen Arbeitsganges anschleifen und erneut
grundieren.
 Aushärtungszeit (+20 °C) Begehbar je nach Untergrund
nach 2-4 Std., mechanisch belastbar nach 3 Tagen, voll
belastbar nach 7 Tagen.

Arbeitsvorbereitung, Verarbeitung u. besondere Hinweise
nach Technischen Datenblättern.

Verbrauch:
mind. 0,15-0,25 kg/m² Remmers Epoxy BS 2000 Fast
<6934> (je nach Saugfähigkeit/Porosität des
Untergrundes)
zzgl. Evtl. bis zu 10 % Wasser
Einheit: m2

**00001.0011 Zugabe eines Polymergranulat 250 µm inein 2K EP-Bindemittel**
Zugabe und sorgfältiges Vermischen von
Polymergranulat ADD 250 zur Herstellung einer
rutschhemmend wirksamen
Grundierung/Beschichtung/End-Versiegelung
Dass Additiv wird anteilig (ca. 2,5- max 5-%) dem
Epoxidharz-Bondemittel zugegeben, untergerührt und im
Anschluss mit der Epoxy-Farbrolle auf den
Untergrund aufgetragen.

Verbrauch:
anteilig 2,5% auf die Menge der Grundierung/
Endversiegelung/ Beschichtung
2,5 g ADD 250 je 100 g Remmers Epoxy-Bindemittel <6721>
Einheit: m2

**00001.0012 Versiegelung mit einem wässrigen 2K EP-Bindemittel, rutschhemmend**
Versiegeln der vorbereiteten Flächen,
nach klebfreiem Erhärten der
vorangegangenen Schicht, mit
Epoxy BS 3000 SG, einem
wasseremulgierbaren, geruchsarmen,
pigmentierten, zweikomponentigen
Epoxydharz unter Zugabe von 2,5 %
 ADD 250 Kunststoffgranulat. Das
Material wird in geeigneter Weise, z. B.
mit einem gezahnten Gummischieber oder
Farbroller auf der Fläche verteilt und
sofort im Anschluss mit einem trockenen
Farbroller nachgerollt. Zur Verbesserung
der Streichfähigkeit kann der Versiegelung bis zu
5 % Wasser zugegeben werden.

Hinweis:
Auf eine ausreichende Luftventilation
ist zu achten, um einen Abtransport der
Feuchtigkeit zu gewährleisten.

Verbrauch:
0,20-0,25 kg/m²  Epoxy BS 3000 SG
<6380-6389> (Farbton nach Wahl des Auftraggebers)
zzgl. 0,005 kg/m²  ADD 250 (ca. 2,5%) <6271>
Einheit: m2

**00001.0013 Versiegelung mit einem wässrig. 2K EP Bindemittel M, rutschhemmend**
Versiegeln der vorbereiteten Flächen,
nach klebfreiem Erhärten der
vorangegangenen Schicht, mit Remmers
Epoxy BS 3000 M, einem
wasseremulgierbaren, geruchsarmen,
pigmentierten, zweikomponentigen
Epoxydharz unter Zugabe von 2,5 %
Remmers ADD 250 Kunststoffgranulat. Das
Material wird in geeigneter Weise, z. B.
Mit einem gezahnten Gummischieber oder
Farbroller auf der Fläche verteilt und
sofort im Anschluss mit einem trockenen
Farbroller nachgerollt. Zur Verbesserung
der Streichfähigkeit kann der Versiegelung bis zu
5 % Wasser zugegeben werden.

Hinweis:
Auf eine ausreichende Luftventilation
ist zu achten, um einen Abtransport der
Feuchtigkeit zu gewährleisten.

Verbrauch:
0,20-0,25 kg/m² Remmers Epoxy BS 3000 M
<6370-6379> (Farbton nach Wahl des Auftraggebers)
zzgl. 0,006 kg/m² Remmers ADD 250 (ca. 2,5%) <6271>
Einheit: m2
